# Kreissporthalle Schifferstadt Sanierung
Angebotsaufforderung (GAEB DA XML 3.2, DA83)
Projekt: 25010
Währung: EUR
Vergabeart: Beschränkte Ausschreibung
Eröffnung: 07.05.2026 10:00:00
Abgabeort: Horlacher GmbH; Kalmitstr. 7; 67141 Neuhofen
Erstellt mit: GXML Toolbox V3.3 R20200224, ORCA AVA 23.2.1 - Professional Edition 23.02.01, 05.05.2026

## 03 Sportboden

### Titel 1 Sportboden

#### Titel 1.1 Sportboden

**1.1.1 Baustelleneinrichtung**
*** Pauschalposition
Baustelleneinrichtung liefern, vorhalten und wieder abtransportieren, einschl. Materialtransport. Beinhaltet alle benötigten Maschinen, Hilfsmittel, Materiallien u.s.w.
Menge: 1,000 psch

**1.1.2 Sportgeräte**
Sportgeräte demontieren und nach Verlegung des neuen Sportbodenbelages wieder montieren.
Menge: 8,000 St

**1.1.3 Sockelleisten**
Demontage, Einlagerung und fachgerechte Wiedermontage der Sockelleisten.
Menge: 190,000 m

**1.1.4 Übergangsschienen**
Demontage, Einlagerung und fachgerechte Wiedermontage der Übergangsschienen.
Menge: 10,000 m

**1.1.5 Linoboden aufnehmen + entsorgen**
Aufnehmen des verlegten Lino-Sportboden-Belages, einschl. fachgerechter Entsorgung mit Nachweis.
Der bestehende flächenelastische Sportboden besteht aus einer Holzunterkonstruktion (Doppelschwingboden), Trägerplatten und einem Lino-Sportbodenbelag.
Die DIN V 18032-2, April 2001 und EN 14904, Juni 2006 sind einzuhalten. Nachweise sind einzureichen. Der Bieter versichert ausdrücklich, dass der angebotene Sportboden voll und ganz den Prüfzeugnisseb entspricht.
Menge: 1400,000 m2

**1.1.6 Bodenbelag abschneiden**
Zulage für das passende Abschneiden entlang der Tribüne.
Menge: 45,000 m

**1.1.7 Druckverteilerplatten**
Druckverteilerplatten vollständig schleifen und abspachteln, mit geeigneter Spachtelmasse.
Menge: 1400,000 m2

**1.1.8 Oberbelag Linoleum**
Liefern, zuschneiden und verkleben eines Oberbodens aus Linoleum, einschl. Verschweißen der Nähte nach Herstellervorschrift (Kleber, entsprechend EC1, lösmittelfrei). Der Verschnitt ist mit einzukalkulieren.

Referenzfabrikat:  Zinodur Sport neocare, Farbe 6151056  marblegrey
Hersteller:  Gerfflor-DLW
Dicke:  4,0mm

oder gleichwertig

'...........................................'
gewähltes Fabrikat
Menge: 1400,000 m2

**1.1.9 Zulage für Handballkreise**
*** Pauschalposition
Zulage zur Pos. vor für das Einarbeiten der Handballkreise in Farbe 6151020, springblue.
Menge: 1,000 psch

**1.1.10 Zulage Tribünenbelag**
Zulage für das Anarbeiten an den bestehenden Belag entlang der Tribüne.
Menge: 45,000 m

**1.1.11 Geräterahmendeckel**
Geräterahmendeckel aufbereiten und mit dem gleichen Belag bekleben wie die Sportfläche.
Menge: 50,000 St

**1.1.12 Arretierungsplatten**
Arretierungsplatten liefern, belagsbündig einfräsen und montieren.
Menge: 20,000 St

**1.1.13 Spielfeldmarkierungsplan**
*** Pauschalposition
Erstellen eines Spielfeldmarkierungsplanes als PDF-Datei. Der Plan, inkl. Farbangaben, ist vor der Ausführung durch den Auftraggeber freizugeben.
Im Einheitspreis sind bis zu 2 Änderungen des Planes enthalten.
Menge: 1,000 psch

**1.1.14 Spielfeldmarkierungen**
Spielfeldmarkierungen einmessen und mit PUR-Farbe fachgerecht aufbringen, in Breiten von 20-50 mm. Punkte und Strecken unter 1 m werden als 1lfm abgerechnet.
Menge: 2200,000 m

**1.1.15 Grundreinigung + Ersteinpflege**
Grundreinigung + Ersteinpflege:
Entfernen leichter Obeflächenverschmutzungen und Einpflege mit DIN 18032-2 geprüften Wischpflegemitteln (Voraussetzung: Oberbelag ist sauber/frisch verlegt.
Menge: 1400,000 m2

**1.1.16 Regiestunden**
Regiestunden für unvorhergesehene Arbeiten auf Veranlassung der Bauleitung gegen Nachweis.
Facharbeiterstunden
Menge: 18,000 h
